# Dinslaken_Baßfeldshof_29
Angebotsaufforderung (GAEB DA XML 3.2, DA83)
Projekt: BB-099150-B
Währung: EUR
Auftraggeber: keine Angabe, 00000
Erstellt mit: GXML Toolbox V3.3 R20230829, iTWO_64 V24.0.454, 14.04.2025

## 01-401 Baßfeldshof 29 Neubau Heizung
Datum: 14.04.2025

*Hinweis: Projektbeschreibung*
Projektbeschreibung
Neubau Projekt Baßfeldshof 29

Lage der Baumaßnahmen
Baßfeldshof 29
46537 Dinslaken

Objektbeschreibung
Objekt: Neubau eines Mehrfamilienhauses
Gebäudestruktur: Kellergeschoss, Erdgeschoss,
1. Obergeschoss, Dachgeschoss
Anzahl der Wohneinheiten: 14
Allgemeine Beschreibung
Das zu errichtende Gebäude wird zentral über das Fernwärmenetz mit thermischer Energie für Heizung und Warmwasser versorgt. Die Übergabestation der Fernwärme ist bauseits vorgesehen und stellt die erforderlichen Parameter für die weitere Verteilung im Gebäude zur Verfügung.
Wärmeverteilung im Gebäude
Im gesamten Gebäude erfolgt die Wärmeverteilung über ein neu zu errichtendes Heizungsversorgungsnetz. Dieses umfasst die gesamte Leitungsführung, inklusive aller erforderlichen Verteiler, Strangregulierventile, Absperrarmaturen, Dämmung gemäß geltender EnEV-Vorgaben sowie sämtlicher zugehöriger Befestigungs- und Montageelemente.
Warmwasserbereitung
Zur zentralen Warmwasserbereitung sind zwei Frischwassserstationen inkl. der beiden Pufferspeicher zu liefern, aufzustellen und heizungsseitig fachgerecht anzuschließen. Die Dimensionierung des Speichers hat in Abstimmung mit den Anforderungen der Gebäudenutzung und den einschlägigen technischen Regeln (z.B. DIN 1988, DIN EN 12831) zu erfolgen.

Wärmeabgabe in den Wohneinheiten
Alle Mieteinheiten werden vollständig mit einer neuen, wassergeführten Fußbodenheizung ausgestattet. Die Auslegung der Fußbodenheizung erfolgt nach den jeweils gültigen Normen und Richtlinien (z.B. DIN EN 1264) unter Berücksichtigung des berechneten Heizwärmebedarfs je Raum.
Darüber hinaus wird in jedem Badezimmer ein zusätzlich elektrisch betriebener Handtuchheizkörper installiert. Dieser ist separat ansteuerbar und dient insbesondere in der Übergangszeit sowie zur zusätzlichen Komfortsteigerung als ergänzende Wärmequelle.
Fußbodenaufbau
Der erforderliche Bodenaufbau zur Aufnahme der Fußbodenheizung umfasst die fachgerechte Dämmung (Trittschall- und Wärmedämmung) sowie die Heizrohrverlegung im entsprechenden Verlegesystem. Der vollständige Bodenaufbau ist gemäß den anerkannten Regeln der Technik sowie den Herstellervorgaben auszuführen.
Leistungsumfang dieses Auftrags
Folgende Leistungen sind Bestandteil dieses Auftrags:
Herstellung des kompletten Heizungsversorgungsnetzes innerhalb des Gebäudes
Lieferung und heizungsseitiger Anschluss der beiden Frischwasserstationen an die neu installierten Pufferspeicher.
Herstellung der kompletten Fußbodenheizung in allen Mieteinheiten inkl. erforderlichem Bodenaufbau
Lieferung und Montage von elektrisch betriebenen Badheizkörpern
Durchführung sämtlicher Funktions- und Dichtheitsprüfungen
Inbetriebnahme und Einregulierung der Heizungsanlage

### Bereich 01 Vetragsbedingungen und Verordnungen

#### Abschnitt 01.01 Die allgemeinen Einkaufsbedingungen (siehe Anlage)

#### Abschnitt 01.02 Zusätzliche Vertragsbedingungen für die Ausführung von Bauleistungen (Z-VOB/B) (siehe Anlage)

#### Abschnitt 01.03 Die Baustellenordnung der Covivio Immobilien GmbH

### Bereich 02 Allgemeine Vorbemerkungen ( Geltungsbereich für diese funktionale Leistungsbeschreibung

*Hinweis: Allgemeine Vorbermerkungen*
Maßgebend für die Lieferung und Ausführung der Leistungen sind die ATV in der
VOB-Teil C sowie alle weiteren einschlägigen DIN-Normen und alle betreffenden
Gesetze und Verordnungen.
Alle Leistungen sind nach dem zum Zeitpunkt der Abnahme geltenden Normen,
Verordnungen, Richtlinien etc. auszuführen.
Für die Preisbildung gelten unabhängig davon die zum Zeitpunkt der Angebotsabgabe
gültigen Vorschriften.
Folgende Vorschriften sind besonders zu beachten:
DIN 4102 Brandverhalten von Baustoffen und Bauteilen
DIN 4109 Schallschutz im Hochbau
DIN 4108 Wärmeschutz im Hochbau
GEG Gebäude Energie Gesetz
Die allgemein anerkannten Regeln der Technik
Weiterhin gelten sämtliche europäischen und nationalen Vorschriften, Merkblätter,
Stoff- und Prüfnormen usw. jeweils in ihrer aktuellen Fassung.
Als vereinbart gelten weiterhin die Herstellerverarbeitungsangaben, Zulassungen
und Empfehlungen der jeweiligen Fachverbände.
Unfallverhütungsvorschriften/ Regeln der BG Bau (Berufsgenossenschaft der
Bauwirtschaft)
BGV BG-Vorschriften
BGR BG-Regel
BGI BG-Informationen
BGG BG-Grundsätze
BetrSichV Betriebssicherheitsverordnung mit den dazugehörigen Technischen
Regeln „TRBS"

Für die nachfolgend funktional beschriebenen Leistungen gelten folgende
vertragliche Regelwerke:

1. Diese "Allgemeinen vertraglichen Grundlagen u. Regelungen" über die Erbringung von
Bauleistungen
2. Die „Allgemeinen Einkaufsbedingungen der Covivio in der jeweils gültigen Fassung
3. Die "Zusätzliche Vertragsbedingungen für die Ausführung von Bauleistungen Z-VOB/B"
in der jeweils gültigen Fassung
4. Die Baustellenordnung der Covivio Immobilien GmbH in der jeweils gültigen FassungMit Unterzeichnung des Pauschalangebotes erklärt der AN, dass von ihm sämtliche
gesetzlichen, behördlichen und berufsgenossenschaftliche Auflagen erfüllt werden, die zur
Ausführung beschriebenen Leistungen erforderlich sind.
Es dürfen nur solche Materialien verwendet werden, über die der AN das uneingeschränkte
Eigentumsrecht besitzt und die vollkommen frei von Rechten Dritter sind.
Für die Ausführung der Arbeiten ist Fachpersonal in ausreichender Zahl einzusetzen.
Hierbei ist darauf zu achten, dass für die Ausführung sämtlicher Arbeiten unsere Baustellenordnung
in der jeweils gültigen Fassung zu beachten ist, die dem ausführenden Fachpersonal
in geeigneter Form zur Kenntnis zu geben ist.
Der Auftragnehmer hat dafür Sorge zu tragen, dass während der Ausführung seiner
Leistungen immer mindestens ein fließend deutschsprechender Mitarbeiter seiner Firma
mit Weisungsbefugnis auf der Baustelle anwesend ist.

Die vom AN geschuldete Leistung versteht sich als umfängliche Gesamtheit, einschl. notwendiger Nebenleistungen. Es sind alle erforderlichen Leistungen, Materialien und
Hilfsmittel zu kalkulieren, die für eine betriebsbereite Fertigstellung der beschriebenen
Leistungen sowie die funktional erforderliche Betriebs- und Wartungsfähigkeit des Bauwerks
im Rahmen der vereinbarten Leistung notwendig sind. Dies gilt auch für den Fall, dass
Leistungen, die zur geforderten Funktion notwendig sind, nur teilweise oder gar nicht
beschrieben sind, jedoch aus dem Zusammenhang für den Fachmann erkennbar sind.
Jegliche Aufzählungen in der FLB verstehen sich als nicht abschließend und lediglich
repräsentativ.
Der Bieter hat anhand der Leistungsbeschreibung, der Planunterlagen, der Positionspläne,
der Leitdetails und durch eventuelle notwendige Rückfragen eigenverantwortlich vorzunehmen
und verbindlich in allen dem Gewerk nach geforderten Leistungen preislich zu
erfassen. Alle Aufwendungen für eine vollständige, fachgerechte und dauerhaft
funktionstüchtige Ausführung der vorbeschriebenen Leistungen und daraus folgenden
Bauzuständen, den damit verbundenen Vorkehrungen, Maßnahmen, Erschwernissen,
Sicherungsmaßnahmen, Materiallieferungen und den sich daraus ergebenden
Arbeitsabläufen und in diesem Zusammenhang stehende Nebenleistungen, sind als
Bestandteil in den eingesetzten Angebotspreisen enthalten.

Schallschutz

Die Gebäude sind gemäß den Angaben des Schallschutznachweises auszuführen
Anforderungen an den Schallschutz der DIN 4109 Ausgabe 2016, Beiblatt 2 und hinsichtlich
des Schallschutzes zwischen den Wohneinheiten und zwischen Wohn- und Gewerbeeinheit
der VDI-Richtlinie 4100, Ausgabe 2007, Schallschutzstufe II.
Die schallschutztechnische Auslegung der Außenbauteile erfolgt gemäß der DIN 4109
nähere Grenzwerte ergeben sich aus dem Schallschutznachweisnach DIN 4109 für die
Außenfassade und den Vorgaben aus der Lärmkartierung.

Brandschutz

Bauliche Anlagen sind so anzuordnen und zu errichten, dass der Entstehung eines Brandes
und der Ausbreitung von Feuer und Rauch (Brandausbreitung) vorgebeugt wird und bei
einem Brand die Rettung von Menschen und Tieren sowie wirksame Löscharbeiten möglich
sind (§14 MBO 10/2002). Maßgebend für diese Grundsatzanforderung sind die Vorschriften
in der jeweiligen Landesbauordnung und die dazugehörigen Durchführungsbestimmungen,
sowie in weiteren Vorschriften konkrete Maßnahmen zum baulichen Brandschutz
einzuhalten.
Weiterhin sind die Vorgaben des Nachweises über den statisch-konstruktiven
Brandschutzes bei der Planung u. Ausführung einzuhalten.

Wärmeschutz

Die Wärmedurchgangskoeffizienten (k-Werte) der einzelnen Bauteile sind dem
Energieeinsparnachweis zu entnehmen (Wärmeschutz) gem. gültiger GEG.
Materialangaben
Genannte Materialstärken repräsentieren prinzipiell Mindeststärken, die ggf. durch
Bemessung, Nachweis oder ähnliches AN- seitig zu erhöhen sind. Die vom AG
vorgegebenen Stärken gelten insoweit nur als Mindest-, nicht jedoch als verbindliche
Materialstärken.
Synonyme und Abkürzungen
AN: Auftragnehmer
GU: Generalunternehmer gleichbedeutend mit AN
Bieter: Gleichbedeutend mit AN
AG: Auftraggeber
FLB: Funktionale Leistungsbeschreibung = Allgemein verwendete Abkürzung
für das Gesamtbestellwerk

Stoffe und Bauteile

Gütenachweise

Grundsätzlich sind nur Produkte zu verarbeiten die entsprechend der europäischen
Richtlinien eine CE-Kennzeichnung unterliegen und besitzen.
Bezüglich der Wärmeleitfähigkeit sind zusätzlich zur CE-Kennzeichnung nur Bauprodukte
zugelassen, die zudem einer Fremdüberwachung einer von Ländern zugelassenen Stelle
unterliegen und entsprechend überwacht sind.

Materialauswahl / Bemusterung

Alle zum Einsatz kommenden Materialien sind vom AG rechtzeitig vor Ausführung gemäß zu
erstellendem Bemusterungsterminplan zu bemustern und freigeben zu lassen.
Die Muster sind in einer jeweils entsprechenden Dimension zur Verfügung zu stellen, um eine
einwandfreie Bewertbarkeit zu ermöglichen.
Zur Beurteilung und Bewertbarkeit eines schlüssigen und in sich harmonierenden
Materialkonzeptes müssen auch die jeweils anschließenden oder die im
Sinnzusammenhang notwendigen Baustoffe beziehungsweise Materialien bemustert
werden.

Alternativfabrikate / Gleichwertigkeit

Wird in der Leistungsbeschreibung vom Bieter die Eintragung des "angebotenen Fabrikats"
(gleichbedeutend: Hersteller, Typ, Erzeugnis) verlangt, ist der Bieter grundsätzlich zur
Angabe verpflichtet.
Wird in der Leistungsbeschreibung ein Fabrikat mit dem Zusatz "oder gleichwertiger Art"
vorgegeben, so ist die Gleichwertigkeit als Mindestforderung zu verstehen.
Kriterien der Prüfung und Zulassung müssen in ihrer Gesamtheit erfüllt sein.
Vorgeschriebene Prüfungen durch Rechts- oder Verwaltungsvorschriften oder nach DINoder
EN-Normen müssen nachweisbar sein.
Ist ein Fabrikat nach dem Zusatz "oder gleichwertiger Art" in den vorgesehenen Freiraum für
"Angebotenes Fabrikat" vom Bieter nicht eingetragen, so gilt im Falle der Auftragserteilung
das vom Auftraggeber eingetragene Fabrikat als vereinbart.
Ist in der Leistungsbeschreibung ein Fabrikat ohne den Zusatz „oder gleichwertig Art"
vorgegeben" kann der Bieter diese Leistungen nur gesondert mit einem zusätzlichen
Nebenangebot alternativ anbieten.
Die Gleichwertigkeit angebotener Fabrikate oder Materialien ist vom AN durch
Prüfzeugnisse, Prospekte, Muster oder anderweitig darzulegen. Gleichfalls sind als
Entscheidungsgrundlage für den AG Aussagen gemäß vorgenannter Nachweise zu tätigen.

Bedenken des AN

Der Auftragnehmer ist grundsätzlich verpflichtet, nutzer- oder bauseitig geliefertes oder
vorgesehenes Material auf die Verwendbarkeit zur Herstellung eines mangelfreien Werkes
zu prüfen und Bedenken gegen die Verwendung, auch im Sinne der unter Abs. 2 genannten
Kriterien dem AG gegenüber so rechtzeitig geltend zu machen, dass aus hieraus
resultierenden Materialwechseln keine Beeinträchtigungen an Bauablauf und -fortschritt entstehen können.

Besondere Hinweise

Bestandsmedien / Umfeld der Baumaßnahme

Der Auftragnehmer hat sich, sofern erforderlich, rechtzeitig vor Planungsbeginn sowie
Arbeitsausführung über die genaue Lage von Hindernissen, wie unter- und oberirdische
Leitungen, Kabel, Kanäle, Vermarkungen u. dgl. zu informieren und ggf. eine
Aufgrabungserlaubnis der Rechtsträger einzuholen.

Feuergefährdende Arbeiten

Das Lagern von Druckgasflaschen in Treppenhäusern, Durchgängen und Durchfahrten ist
untersagt.
Bei Arbeiten mit brennbaren Gasen muss ein Feuerlöscher, tragbar, nach DIN EN
3-8:2015-07 vorhanden sein. Bei Arbeiten mit offener Flamme an Flächen mit brennbaren
Materialien (bspw. Dachabdichtung) ist je 20 m² Bearbeitungsfläche mindestens 1 Feuerlöscher
im Arbeitsbereich vorzuhalten.
Die Merkblätter VdS Schadenverhütung, Köln: VdS 2021 - Baustellen - Unverbindlicher
Leitfaden für ein umfassendes Schutzkonzept, sowie VdS 2008 - Feuergefährliche Arbeiten;
Richtlinien für den Brandschutz sind zu beachten

Abfallbeseitigung

Jegliches Restmaterial, Verschnitt, Bruch, Verpackungsmaterial, Strahlmittel und
dergleichen sind vom Auftragnehmer kostenlos zu beseitigen.
Die einschlägigen allgemeinen und kommunalen Vorschriften über die Entsorgung von
Sonderabfall sind zu beachten. Die Entsorgung von Abfällen, Abbruchmassen und
Bauschutt umfasst die Verwertung entsprechend den Vorschriften, Satzungen des
Abfallverwertungsbetriebes bzw. der Gemeinde und behördlichen Auflagen.
Das Sortieren, Zwischenlagern und getrennte Laden und Transportieren ist danach in den
Preis einzukalkulieren.
Der Nachweis über die ordnungsgemäße Entsorgung kann verlangt werden.
Sollten Container bauseits bereitgestellt werden, erfolgt eine Umlage der Kosten, deren
Höhe oder Anteil zuvor mit dem Auftragnehmer vereinbart wird.

Toleranzen und Qualitäten

Für die Qualitätsbeurteilung der abzunehmenden Leistung gelten DIN 18202 und DIN
18203, Standardanforderungen, bis auf Boden- und Wandbeläge: Hier gelten für
Ebenheitstoleranzen DIN 18202, Tabelle 3, Zeile 4 und Zeile 7 (erhöhte Anforderungen).
Siehe hierzu ergänzend das ZDB-Merkblatt "Toleranzen im Hochbau" des Baugewerbeverband
Niedersachsen.
Sichtbar bleibende Putze und Spachtelungen von Massiv- und Trockenbauwänden sind
grundsätzlich in Qualität Q2 nach Merkblatt 2: Verspachtelung von Gipsplatten - Oberflächengüten
auszuführen.

Schutz der Leistungen

Grundsätzlich ist während der Bauzeit vom AN der ausreichende Schutz - erforderlichenfalls
auch über die VOB- Grundleistung "Schutz der Leistung" hinausgehend - aller erbrachten
Leistungen einschließlich Unterhalt und termingerechter Entsorgung der Schutzleistungen
sowie der Reinigung der zu übergebenden Leistung zu gewährleisten.

Erscheinungsbild

Das Erscheinungsbild der Baustelle hat permanent vorbildlichen Charakters zu sein.
Dazu gehören u.a. die laufende Instandhaltung und Reinigung der Baustelle, der Gerüste,
jedweder Baustelleneinrichtungsflächen, Lagerflächen, Wege etc.
Die Baustelle hat stets aufgeräumt und sauber zu sein!

Außer anderen einschlägigen Normen, Verordnungen, Erlässen, Bestimmungen und Richtlinien von örtlichen und überörtlichen Behörden, sowie ihnen gleichzusetzender Stellen,
sind insbesondere zu beachten und einzuhalten.

DIN 18012 | 2018-04  Anschlusseinrichtungen für Gebäude - Allgemeine Planungsgrundlagen
DIN EN 12831  Heizungsanlagen in Gebäuden
DIN 4747:2022-08  Fernwärmeanlagen - Sicherheitstechnische Ausrüstung von Unterstationen, Hausstationen und Hausanlagen zum Anschluss an Heizwasser-Fernwärmenetze
VDI 2035  Vermeidung von Schäden in Warmwasser- Heizungsanlagen
DIN EN 12056  Schwerkraftentwässerung innerhalb von Gebäuden
DIN 1986-100  Entwässerungsanlagen für Gebäude und Grundstücke
DIN 1988  Technische Regeln für Trinkwasser  Installation
DIN 4102  Brandverhalten von Baustoffen und Bauteile
DIN 4109  Schallschutz im Hochbau
DIN 4747:2022-08  Fernwärmeanlagen - Sicherheitstechnische Ausrüstung von Unterstationen, Hausstationen und Hausanlagen zum Anschluss an Heizwasser-Fernwärmenetze
DIN 18534  Abdichtung von Innenräumen

VOB Vergabe- und Vertragsordnung für Bauleistungen - Teil C: Allgemeine Technische Vertragsbedingungen für Bauleistungen (ATV)

DIN 18299 I 2019-09  Allgemeine Regelungen für Bauarbeiten jeder Art
DIN 18300 I 2019-09  Erdarbeiten
DIN 18306 I 2016-09  Entwässerungs-Kanalarbeiten
DIN 18381 I 2012-09  Gas-, Wasser- und Entwässerungsanlagen innerhalb von Gebäuden
DIN 18382 | 2019-09  Elektro-, Sicherheits- und Informationstechnische Anlagen
DIN 18421 I 2016-09  Dämm- und Brandschutzarbeiten an technischen Anlagen

GEG  Gebäudeenergiegesetz
DVGW-Richtlinien
- TRGI  Technische Regeln für Gasinstallation
- TRWI  Technische Richtlinie Wasserinstallation
- VDE  Vorschriften Technische Anschlussbedingungen der Versorgungsunternehmen
TAB-HW  Technische Anschlussbedingungen für Heizwasser
AVBWasserV  Allgemeine Bedingungen für die Versorgung mit Wasser
NDAV  Niederdruckanschlussverordnung

Bei der Verarbeitung von jedweder Art Materialien sind die Herstellerabgaben zu Beachten und einzuhalten.

*Hinweis: TGA*
TGA

Der Auftragnehmer hat eine betriebsfertige und wartungsfreundliche Anlage zu erstellen.
Der Unternehmer garantiert für die einwandfreie Funktion der Anlagen, die zweckmäßige
und wirtschaftliche Gestaltung, sowie für die Erreichung der festgelegten Werte.
Vor Inbetriebnahme der Heizungsanlage, befüllen, spülen und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, Spülung und Inbetriebnahme der kompletten
Trinkwasseranlage nach TrinkwV, DIN 2000, AVB
WasserV und DIN 1988
Technische Ausführung, Einrichtungen, Geräte u.
Anlagenteile

Allgemein

Es dürfen nur die im Leistungsverzeichnis genannten Geräte
und Anlagenteile eingebaut werden.
Jede Abweichung hiervon ist - unter Angabe der LVPosition,
des Fabrikates u. der Produktbeschreibung - auf
einem schriftlichen Nebenangebot als
Alternativausführung anzubieten.
Die Ausführung bedarf der schriftlichen Genehmigung
durch den Auftraggeber.
Bei der Auswahl von anzubietenden Pumpen, Kompressoren,
Motoren, Geräten usw. ist grundsätzlich darauf zu achten, dass
nur geräuscharme Aggregate eingebaut werden dürfen.
Die Umwälzpumpen sollen im Bereich ihres günstigen
Wirkungsgrades laufen. Im Zweifelsfalle ist dies vom
Auftragnehmer kostenlos am ungünstigsten Stromkreis
nachzuweisen.

Abflussleitungen

Für die Verlegung von Abflussleitungen ist die DIN 1986
maßgebend.
Falls Abflussrohre vor der Wand verlegt werden, ist ein Abstand
von 4 cm vom Putz bzw. 6 cm vom rohen Mauerwerk
einzuhalten.
Die Verbindung verschiedener Rohrmaterialien hat mit
entsprechenden Übergangsstücken zu erfolgen.
Unter der Decke aufgehängte Abflussleitungen sind durch
Pendel-rohrschellen mit geräuschdämmender Einlage zu
befestigen. Bandeisenschlaufen sind nicht gestattet. Alle
Befestigungen wie Schellen, Pendel usw. sind nur in verzinkter
Ausführung zulässig.

Wasser-u. Gasleitungen

Die technischen Bestimmungen für den Bau und Betrieb von
Trinkwasserleitungen nach DIN 1988 sowie die DVGW sind bei
der Ausführung einzuhalten. Die Wassergeschwindigkeit in den
Rohrleitungen ist so zu wählen, dass Geräuschbelästigung
angrenzender Räume vermieden wird.

Im Kellergeschoss sowie innerhalb der
Hauptverteilungsleitungen dürfen nur Bögen verwendet werden.
Alle offenen Leitungen sind ständig gegen Verschmutzungen
und Verstopfungen zu sichern. Fertiggestellte, aber noch nicht
angeschlossene Innenleitungen sind mit Gewindestopfen,
Gewindekappen oder Blind-flanschen dicht zu verschließen.
Das Schließen eines Hahnes, Ventiles oder Schiebers genügt
nicht.

Wärmedämmung von Rohrleitungen u. Anlagenteile

Entsprechend den unterschiedlichen Betriebsbedingungen sind
die Isolierstärken bei den einzelnen Anlageteilen für die
Rohrleitungen zu berücksichtigen. Es ist die Energie-Einspar-
Verordnung EnEV(Wärmeverteilungsanlagen) zu
berücksichtigen.
Gemäß den vorgegebenen Isolierstärken ist bei der Montage
der Rohrleitungen ein genügend großer Abstand zu belassen.
Leitungen sind so zu verlegen, dass sie grundsätzlich einzeln
isoliert werden können, alle Abstände nach der fertigen
Isolierung untereinander gleich groß sind und die Unterkante
aller isolierten Rohrleitungen eine Höhe hat.
Wand- und Deckendurchführungen/ Brandschutz
Rohrdurchführungen durch Beton und Mauerwerk sind
grundsätzlich im Schutzrohr oder mit Dämmschalen in der
entsprechenden Qualität der Bauteile in F30 oder F90
auszuführen.

Das gilt auch für unter Putz verlegte Rohrleitungen im Bereich
der Deckendurchbrüche.
Der umlaufende Spalt zwischen Medienrohr und Schutzrohr mit
Mineralwolle durchgängig auszustopfen.
Bei F90-Wänden und -Decken sind als Ummantelung für die
Rohrleitungen im Bereich der Durchführung mineralische
Erzeugnisse mit einer Schmelztemperatur >1.000 ‹C und
speziell zugelassene Systeme zu
verwenden.
Die entsprechende Eignung der eingesetzten Abschottung ist
nachzuweisen.
Die zu verwendenden Anlagenteile, Materialien u. Fabrikate
sind nachfolgend in der Funktionalausschreibung beschrieben.
Die Beschreibungen enthalten die wesentlichen Merkmale und
Forderungen.

Heizungstechnik (TGA-Heizung)

Das Gebäude wird an die Fernwärme der Fernwärme Niederrhein
durch eine bauseits gelieferte Kompaktstation angeschlossen.

Die sicherheitstechnische Ausrüstung nach DIN 4751 und
eine geregelte Umwälzpumpe sind in der Übergabestation
enthalten.
Vom Auftragnehmer ist die Kompaktstation in Abstimmung mit
der Fernwärme Niederrhein über Verschraubungen absperrbar
anzuschließen.
Im Rücklauf ist ein SpiroTrap Schlammabscheider einzubauen.

Rohrleitungen, Armaturen, Wärmedämmung u. Zubehör
Rohrleitungen aus nichtrostendem Stahl (Geberit, Mapress, Viega Temponox) für Heizungsleitungen, Werkstoff-Nr. 1.4301 nach DIN 17 455, Verbindung mit Pressfittingen, mit SC Contur und DVGW-zertifizierter Prüfsicherheit bei unverpressten Fittings, EPDM-Dichtelement,
unlösbar, Rohr und Fitting im Systemverbund inkl. Systemzulassung, bis einschl. DN 50 einschließlich Form- und Verbindungsstücke liefern und verlegen

Wärmedämmung Strang und Kellerleitung 100% (Rockwool, RS 800)
Rohrschalen aus Mineralfaser (Lamellenmatten, einseitig mit Alufolie versehen, Rockwool-RS800), nicht brennbar nach DIN 4102, Rechenwert der Dämmschicht bezogen auf eine Wärmeleitzahl mind. 0,035 W/m K gemäß VDI 2055, liefern und in den vorgeschriebenen Stärken diffusionsdicht verlegen. Bögen, Versprünge, T-Stücke und sonstige Formstücke sind mit sauberem Abschluss auszuführen, die Kosten hierfür sind im Einheitspreis zu berücksichtigen. Im sichtbaren Bereich mit PVC-Oberflächenschutz.

Wärmedämmung Etage (Missel Kompakt Dämmhülse KDH 035)
exzentrische Dämmung 25 mm für Heizungsrohrleitungen im Fußbodenaufbau gegen erdreichberührte, außenluftberührte und unbeheizte Bauteile sowie 9 mm Dämmung zwischen beheizten Räumen eines und verschiedener Nutzer.
Wärmedämmung an Rohrleitungen mit Schaumstoff aus Polyethylen-Schaumstoff mit geschlossenzelliger Materialstruktur und einer strapazierbaren Folienummantelung.
Farbe der Folie: Blau
Fabrikat: Missel Kompakt Dämmhülse KDH 035

#### Abschnitt 02.01 .

### Bereich 03 Wärmeerzeugungsanlagen und Zubehör

#### Abschnitt 03.01 Fernwärmeübergabestation Sekundärkreis

**03.01.0010 Heizungspumpe Magna 3 50-40 F**
Hocheffizienz-Nassläuferpumpe, elektronisch geregelt, Energieeffizienzindex (EEI) ≤ 0.20 Best in Class
Ausführungen/Funktionen/Eigenschaften:

Einzelpumpe oder Doppelpumpe (D)
Hocheffizienz-EC-Permanentmagnet- motortechnologie
Energieeffizienzindex (EEI) ≤ 0.20
Regelungsarten: Konstantdruck / Fest- drehzahl / Proportionaldruck / Konstanttemperatur
Integrierter Motorvollschutz
Wärmedämmschalen gem. EnEV im Liefer- umfang ( nur bei Einzelpumpen )
Automatische Sollwerteinstellung durch AutoAdapt-Funktion
Integrierter Trockenlaufschutz
Einstellbare Volumenstrombegrenzung durch FlowLimit-Funktion
Integrierte Wärmemengenerfassung (optionaler RPI+T2 0-16 Sensor erforderlich)
Anbindung an die Gebäudeleittechnik durch optionale Einsteckmodule im Klemmen- kasten
Betriebs- und Störmeldung
Kommunikationsmöglichkeiten analog/ digital: 2xDO / 3xDI / 1xAI
Erfassung der Betriebshistorie
Bedienung über TFT-Display und Soft- touch-Tastatur
Automatische Sollwerteinstellung inkl. Volumenstrombegrenzung durch FlowAdapt-Funktion
Haftungsübernahmevereinbarung 5 Jahre Garantie
Einstell- und Auslesemöglichkeiten mittels optionalem Diagnose- und Fernbediengerät Grundfos GO
5 Jahre Garantie durch Einsendung des mittels Grundfos GO erstellten Inbetriebnahmeprotokolls
Betriebsarten Doppelpumpen: Wechsel/ Reserve/Parallel
Kommunikation Pumpenköpfe einer Doppelpumpe oder von 2 Einzelpumpen drahtlos

Fördermedium:  Wasser
Medientemperaturbereich: -10 .. 110 °C
Medientemperatur während des Betriebs:  60 °C
Dichte:  983.2 kg/m³

Technische Daten:
Nennförderstrom:  11.36 m³/h
Nennförderhöhe:  2.617 m
Temperaturklasse:  110
Zulassungen:  CE,VDE

Werkstoffe:
Pumpengehäuse:  Grauguss
Pumpenmantel:  ´EN 1561 EN-GJL-250
Pumpengehäuse:  ASTM A48-250B
Laufradwerkstoff:  Verbundwerkstoff

Installation:
Umgebungstemperatur: 0 .. 40 °C
Max. Betriebsdruck:  16 bar
Anschlusstyp:  DIN
Anschlussgröße:  DN 50
Nenndruckstufe:  PN 16
Einbaulänge:  240 mm

Elektrische Daten:
Maximale Leistungsaufnahme P1:138 W
P1 min.:  20 W
Netzfrequenz:  50 / 60 Hz
Bemessungsspannung: 1 x 230 V
Minimale Stromaufnahme: 0.22 A
Maximale Stromaufnahme: 0.68 A
Max. Drehzahl:  2790 1/min
Schutzart (gemäß IEC 34-5):X4D
Isolationsklasse (IEC 85):F

Sonstiges:
Energieeffizienzindex (EEI):0.20
Nettogewicht:  34.4 kg
Bruttogewicht:  42 kg
Versandvol.:  0.132 m³
Herkunftsland:  DE
Zolltarif Nr.:  84137030
Zulassungen:  WEEE

Hersteller: Grundfos
Typ: Magna 3 50-40 F

Größe: DN 50

liefern und montieren
Menge: 1,000 Stk

**03.01.0020 Schwerkraftbremse 1 1/4" x 2"**
Schwerkraftbremse
SBO 31 mit Innengewinde für den Druckstutzen der Umwälzpumpe. Austrittsseitig mit Außengewinde passend für das Einlegeteil mit Flachdichtung und Überwurfmutter von der Umwälzpumpe

Nennweite: 1 1/4"

Hersteller: Gestra
Typ: SBO 31

liefern und montieren
Menge: 1,000 Stk

**03.01.0030 Elektro Installationen**
*** Pauschalposition
Elektro Installationen

Anschluss und Verkabelung der Heizungskomponenten nach VDE100, im wesentlichen bestehend aus:

-Heizungspumpe Sekundärkreis
-Heizungsgruppe FBH
-Außenfühler FBH
-Speicherfühler
-Vorlauffühler
-2 Frischwasserstationen
-Zirkulationseinheit Trinkwasser

Zuleitungen 230 V werden bauseits von der Unterverteilung bis an die Verbraucher herangeführt.

Maximaler Abstand der Komponenten untereinander und bis zum Außenfühler max. ca. 15 m
Menge: 1,000 PSCH

#### Abschnitt 03.02 Sicherheitseinrichtungen Heizung

**03.02.0010 Reflex G 300 Membranausdehnungsgefäß**
Reflex G 300, stehendes Membran-Druckausdehnungsgefäß, grau, 6/3.5 bar

Membran-Druckausdehnungsgefäß für geschlossene Heiz- und Kühlwassersysteme. Gefässe sind gebaut nach DIN EN 13831 und VDI 4708 bzw. AD 2000. Zulassung gemäß Richtlinie für Druckgeräte 2014/68/EU.

- Langlebige Epoxidharzbeschichtung
- Austauschbare Vollmembran nach DIN EN 13831
- Für Frostschutzmittelzusatz mindestens 25 bis 50 %
- Manometer und Vordruckventil durch Metallbügel geschützt
- Stehende Ausführung
- Max. zulässige Systemtemperatur 120°C
- Max. zulässige Betriebstemperatur 70°C
- Anschluss: mit Gewindeanschluss
- Muffe für optionalen Membranbruchmelder

Farbe: grau
Membranmaterial:  EPDM
Nennvolumen:  300 l
Max. Nutzvolumen:  225 l
Max. zul. Systemtemperatur: 120 °C
Min. zul. Betriebstemperatur (ft): -10 °C
Max. zul. Betriebstemperatur: 70 °C
Max. zul. Betriebsüberdruck: 6 bar
Gasvordruck werksseitig: 3.5 bar
Anschluss :  G 1 1/4"
Durchmesser:  634 mm
Max. Höhe:  1267 mm
Höhe Wasseranschluss: 144 mm
Kippmaß ca.:  1303 mm
Gewicht:  45.00 kg

Hersteller: Reflex
Typ:  G 300

liefern und montieren
Menge: 1,000 Stk

**03.02.0020 Reflex Anschlussgruppe AG 1 1/4"**
Anschlussgruppe AG 1 1/4", mit gesicherter Absperrung und Entleerung, 100 °C, 10 bar

Zur einfachen, fachgerechten Montage und Wartung von Membrandruckausdehnungsgefäßen in Heizungs-, Kühlwasser- und Wasserversorgungssystemen für Nicht-Trinkwasser.Bestehend aus Rohranschlussstück mit flachdichtender Gefäßanschschlussverschraubung, Füll-/Entleerungskugelhahn G 1/2" und Kappenkugelhahn mit gesicherter Absperrung gemäß DIN EN 12828. Besonders geeignet für stehende MAG mit einem flachdichtenden Gewindenippelanschluss z.B. Reflex N, G, S oder Refix DE, DC.

Betriebstemperatur:  100 °C
Max. zul. Betriebstemperatur: 100 °C
Max. zul. Betriebsüberdruck: 10 bar
Anschluss :  R 1 1/4"
Betriebsüberdruck:  10 bar
Gewicht:  1.00 kg

Hersteller: Reflex
Typ:  AG 1 1/4"

liefern und montieren
Menge: 1,000 Stk

**03.02.0030 Sicherheitsventil 3 bar**
MB Sicherheitsventil für Heizungen
1/2" IG x 3/4" IG, 3 bar
Sicherheitsventile für Heizungen aus MS
nach DIN 4751, Teil 2,TÜV geprüft, Type KD
Ausführung: 1/2" x 3/4", 3 bar
Menge: 1,000 Stk

**03.02.0040 Manometer 100 mm / 6 bar**
Manometer 100 mm / 6 bar
als Rohrfedermanometer,
Gehäuse aus Kunststoff
- Meßgenauigkeit: Klasse 1,6
- Gehäusedurchmesser: 100 mm
- Anschluss unten: R 1/2" radial
- Anzeigebereich: 0 bis 6 bar

liefern und montieren
Menge: 6,000 Stk

**03.02.0050 Zeigerthermometer 0-100°C, d=100 mm**
Bimetall-Zeigerthermometer für Temperaturbereich 0 - 100°C, schnellanzeigend, Klasse 1, Anschlussgewinde ½" DN15 AG, Tauchschaftlänge 60 mm, ohne Tauchhülse, Messgenauigkeit ±1% vom Skalenwert.

Technische Daten:

Anschluss:  ½" DN15 AG
Gehäuse:  Edelstahl
Gehäusedurchmesser: 100 mm
Temperaturbereich:  0 - 100°C Toleranz ±1%

liefern und montieren
Menge: 6,000 Stk

**03.02.0060 JUDO JHF-F PLUS, Füllleistung 800 l/h, Rohranschluss ¾" IG**
JUDO JHF-F PLUS Füllarmatur mit BA-Rohrtrenner und Druckminderer
mit DVGW CERT Prüfzeichen, ZVSHK zertifizierter Hersteller

Nach DIN EN 1717 und DIN 1988-100 sind nur noch permanente Anschlüsse für die Befüllung von Heizkreisläufen mit Trinkwasser zulässig. Die Heizungs-Nachspeisestation dient der Erst- und Nachbefüllung von Warmwasserheizungsanlagen. Der eingebaute Rohrtrenner (Systemtrenner Typ BA) nach DIN EN 1717 und DIN 1988-100 und DIN EN 12729 verhindert ein Zurückdrücken des Heizungswassers in die Trinkwasserleitung. Somit ist der direkte Festanschluss an die Heizungsanlage nach DIN EN 1717 und DIN 1988-100 zugelassen. Der integrierte Druckminderer sorgt für den korrekten und konstanten Befülldruck der Anlage.

Lieferumfang: Die HEIFI-FÜL PLUS Füllarmatur besteht aus zwei Absperrventilen (ein- und ausgangsseitig); Druckminderer; Manometer und Rohrtrenner BA. Über den eingebauten Druckminderer wird der Druck konstant gehalten und bei abfallendem Druck wird nachgespeist.

Technische Daten
Rohranschluss:  ¾"
  Innengewinde
Füllleistung max.:  800 l/h
Betriebsdruck max.:  10 bar
Wassertemperatur (eingangsseitig) max.: 30 °C
Wassertemperatur (ausgangsseitig) max.: 65 °C
Heizwassertemperatur max.: 90 °C

Abmessungen
Einbaulänge:  202 mm
Artikelnr.:  8060080

Hersteller: Judo
Typ:  JHF-F Plus

liefern und montieren
Menge: 1,000 Stk

**03.02.0070 JUDO JHFB-S, Rohranschluss ¾" AG**
JUDO JHFB-S Enthärtungseinheit Rohranschluss ¾" AG mit ZVSHK zertifizierter Hersteller

Einheit für den Festeinbau, zur Enthärtung des Füll- und Ergänzungswassers für Warmwasserheizungsanlagen nach VDI 2035, Blatt 1 (Vermeidung von Steinbildung). Mit Überwachung der Kapazitäten von JUDO Enthärtungspatronen Typ SOFT.
Lieferumfang: Innovatives Gehäuse zum waagrechten Anschluss an die Rohrleitung, aus hochwertigem Kunststoff mit Isolierschalen aus EPP. Behälteranbindung unten mit Außengewinde zum Anschluss von JUDO SOFT Enthärtungspatronen oder JUDO Adapter für bodenstehende JUDO SOFT Enthärtungspatronen mit hoher Kapazität. Mit integriertem Turbinenwasserzähler zur Erfassung der Füll- und Ergänzungswassermenge. Folientastatur zur Eingabe von Patronentyp und Rohwasserhärte, LCD-Display zur Anzeige der Restkapazität und Meldung bei Kapazitätsüberschreitung, Ausgang zur Ansteuerung eines externen Melderelais. Spannungsversorgung über 2 Stück Microbatterien 1,5 V (AAA), ausgangsseitiger Absperrkugelhahn und Probenahmeventil. Alle Materialien sind geeignet für den Einsatz im enthärteten Wasser.

Technische Daten
Rohranschluss:  ¾"
  Außengewinde
Füllleistung max.:  300 l/h
Betriebsdruck max.:  6 bar
Wassertemperatur max.: 30 °C
Umgebungstemperatur max.: 30 °C

Abmessungen
Einbaulänge:  351 mm
Höhe (ohne Patrone):  191 mm
Tiefe bis Rohrmitte:  75 mm
Artikelnr.:  8068535

Hersteller: Judo
Typ:  JHFB-S

liefern und montieren
Menge: 1,000 Stk

**03.02.0080 JUDO Enthärtungspatrone SOFT 12000**
JUDO Enthärtungspatrone SOFT 12000

als Enthärtungspatrone für die JUDO i-fill sowie als Ersatz für erschöpfte JUDO HEIFI-RESOFT Enthärtungseinheit (JHRS ab Baujahr Juni 2014).
Ausführung: Austauscherbehälter aus Kunststoff, Filterfüllung aus hochwertigem Kationenaustauscherharz.

Technische Daten:
Kapazität 12000 Liter x °dH
Max. Füllleistung 300 l/h
Kapazität bei 20°dH auf 0°dH 600 Liter
Kapazität bei 20°dH auf 8°dH 1000 Liter
Betriebsdruck max. 6 bar
Betriebstemperatur max. 30 °C
Bestellnummer 8068018

Hersteller: Judo
Typ:  Soft 12000

liefern und montieren
Menge: 1,000 Stk

#### Abschnitt 03.03 Warmwasserbereitung

**03.03.0010 Reflex Hydroflow M - CU**
Fertig montierte und verkabelte Frischwasserstation mit elektronischer Regelung, einsatzbereit für die hygienische Erwärmung von Trinkwasser. Ausgestattet mit einem Reflex Plattenwärmetauscher (kupfergelötet) mit perfekt abgestimmter thermischer Länge für niedrige Rücklauftemperaturen, der nach dem Gegenstromprinzip arbeitet. Verrohrung aus Edelstahl. Armaturen aus Messing.

Inhalt primär:  1.10 l
Inhalt sekundär:  0.90 l
Brandklasse nach DIN 4102: B2
Gehäusewerkstoff:  EPP
Brandverhaltensklasse nach EN 13501-1 (): F
Werkstoff Anschlussteile Heizungsseite: SST
Werkstoff Anschlussteile Trinkwasserseite: SST + ME
Werkstoff Wärmetauscher: CU
Dämmmaterial:  EPP
Dichtungsmaterial:  Papier
Ladepumpe:  Grundfos UPM4L 15-75 CZA
Leistungsaufnahme Pumpe: 75 W
Volumenstromsensor: Sika 1 - 60 l/min
Zul. Betriebstemperatur Heizungsseite: 2 - 95 °C
Zul. Betriebsüberdruck Heizungsseite: 1 - 10 bar
Zul. Betriebsüberdruck Heizungswasserseite: 1 - 10 bar
Max. Druckverlust Trinkwasserseite: 0.792 bar
Max. Druckverlust heizungsseitige Verrohrung: 50 mbar
Nennweite Heizungsseite /Trinkwasserseite: DN20
Anschluss elektrisch:  230V/50Hz
Anschluss Heizungsseite: G 1"
Anschluss Trinkwasserseite: G 1"
Nennleistung bei KW-WW HVL 10-45°C/65°C: 110.0 kW
Zapfleistung 10-45°C/65°C: 41 l/min
NL Zahl nach DIN4708: 9.59
Nennleistung bei KW-WW HVL 10-60°C/75°C: 118 kW
Zapfleistung 10-60°C/75°C: 34 l/min
Nennleistung bei KW-WW HVL 10-60°C/75°C
gemischt auf 45°C WW: 100.8 kW
Zapfleistung 10-60°C/75°C
gemischt auf 45°C WW: 42 l/min
Heizfläche:  1.4 m²
Max. Höhe:  196 mm
Breite:  348 mm
Länge:  425 mm
Gewicht:  9.18 kg
Inklusive Inbetriebnahme, bestehend aus:

- An- und Abfahrt
- Einstellung der Anlage auf die vom Auftraggeber zu benennenden Betriebsparameter
- Prüfung der Einstellung und Betriebsparameter sowie der Leistung der Anlage und Funktion im System
- Alle Einstellwerte werden in einem Protokoll dokumentiert

Hersteller: Reflex
Typ:  Hydroflow M-CU
Menge: 2,000 Stk

**03.03.0020 Reflex Hydroflow Verbindungskabelset**
Reflex Hydroflow Verbindungskabelset
Verbindungskabelset Reflex Hydroflow Kaskade

bestehend aus 2x Endwiderstand
und 1 x 2,9m Verbindungskabel.

Gewicht: 0.03 kg

Hersteller: Reflex
Typ:  Verbindungskabelset
Menge: 1,000 Stk

**03.03.0030 Reflex Hydroflow Kaskadenstation Kugelhahnset**
Reflex Hydroflow Kaskadenstation Kugelhahnset Kaskadenstation M
zur Verbindung der Kaskadenverrohrung mit der Reflex Frischwasserstation Hydroflow S oder M. Puffer Vor-/Rücklauf Eckkugelhähne. Warmwasser Kaskadenventil inklusive Motorkugelhahn.

Max. Umgebungstemperatur: 95 °C
Betriebstemperatur:  95 °C
Gewicht:  2.63 kg

Hersteller: Reflex
Typ:  Kugelhahnset Typ M
Menge: 2,000 Stk

**03.03.0040 Reflex Hydroflow 2-fach Kaskadenverrohrung M**
Reflex Hydroflow 2-fach Kaskadenverrohrung M
zur hydraulischen Verbindung von 2 Stationen Reflex Hydroflow für den Aufbau einer Kaskade. Für eine 4-fach Kaskade wird der Artikel 2x benötigt und muss jeweils über z.B. ein T Stück verbunden werden.

Max. Umgebungstemperatur: 95 °C
Betriebstemperatur:  95 °C
Gewicht:  5.14 kg

Hersteller: Reflex
Typ:  2-fach Kaskadenverrohrung Typ M
Menge: 1,000 Stk

**03.03.0050 Reflex Storatherm Heat HF 800/1_C, Pufferspeicher 800 Liter**
Storatherm Heat HF 800/1_C, Pufferspeicher für Heiz- und Kühlsysteme, weiß, 3 bar
Pufferspeicher zur Speicherung von Heizungs- und Kühlwasser. Wahlweise in den stehenden Ausführungen mit/ohne Flansch oder mit einem/zwei innenliegenden Wärmetauschern zur Einbindung externer Energiequellen.

Die Anschlussstutzenreihen für Wärmeerzeuger und -verbraucher sind vertikal, um 100° versetzt, als Lade- bzw. Entladestutzen angeordnet. Zwischen diesen Anschlussstutzenreihen sind ebenso vertikal angeordnete Einschraubmöglichkeiten für Fühlerhülsen, Thermometer o.ä. vorhanden (3 x Rp 3/4, 1 x Rp 1/2). Speicher mit Glattrohrwärmeübertrager verfügen zusätzlich über Vor- und Rücklaufstutzen der Rohrbundelheizfläche. Speicherbehälter aus Stahl S235JR+AR, innen roh und aussen korrosionsgeschützt. Pufferspeicher bis 1000 Liter gedämmt mit 100mm, Pufferspeicher > 1000 Liter mit 120mm abnehmbarer Vliesdämmung, gemäß DIN 4102-1 Baustoffklasse B2. Speicher bis 2000 Liter werden aufisoliert geliefert. Speicher ab 3000 Liter werden liegend, ohne Dämmung transportiert. Dämmung muss separat bestellt werden. Speicher verfügbar in der Energieeffizienzklasse C. Die Warmhalteverluste sind auf extern zertifizierten Prüfständen ermittelt.

Farbe:  weiß
Dämmtyp:  Folienmantel
Dämmstärke:  100 mm
Energieeffizienzklasse: C
Nenninhalt:  800 l
Anzahl Muffen:  9 St.
Betriebstemperatur:  95 °C
Zul. Betriebstemperatur Wärmeübertrager: 110 °C
Max. zul. Betriebsüberdruck: 3 bar
Zul. Betriebsdruck Wärmeübertrager: 10 bar
Betriebsüberdruck:  3 bar
Anschluss :  Rp 1 1/2"
Max. zul. Betriebstemperatur: 95 °C
Warmhalteverluste:  132 W
Heizfläche konventionell: 3.76 m²
Durchmesser:  990 mm
Max. Höhe:  1825 mm
Kippmaß ca.:  1870 mm
Gewicht:  197.00 kg

Hersteller: Reflex
Typ:  HF 800/1_C
Menge: 2,000 Stk

**03.03.0060 Reflex Hydroflow Zirkulationseinheit S / M**
Reflex Hydroflow Zirkulationseinheit S / M
vormontierte Einheit zur Aufrechthaltung der Temperatur an jeder Stelle im Warmwassersystem. Zirkulations-Set mit Hocheffizienzpumpe.Verwendbar für Reflex Hydroflow S und M, sowohl für Kaskaden als auch Einzelstationen. Bestehend aus 2 Absperrkugelhähnen, Schwerkraftbremse und Temperatursensor PT1000.
Max. Umgebungstemperatur: 95 °C
Betriebstemperatur:  95 °C
Gewicht:  3.02 kg

Hersteller: Reflex
Typ:  Zirkulationseinheit S/M
Menge: 1,000 Stk

**03.03.0070 Membran-Sicherheitsventil DN 25, 10 bar**
Membran-Sicherheitsventil DN 25, 10 bar rohgelb
Membran-Sicherheitsventil, für den
Anschluß von geschlossenen Trinkwassererwärmern nach DIN 1988 und für Anlagen
nach AD-Merkblatt A2. Gehäuse aus Preßmessing, Kappe aus glasfaserverstärktem
Kunststoff (DN15-DN32).

Nenweite:  DN25
Ansprechdruck:  10 bar
Max. Betriebstemp.:  110 °C
Menge: 1,000 Stk

**03.03.0080 Exvoid T 1/2, automatischer Großentlüfter**
Exvoid T 1/2, automatischer Großentlüfter aus Messing, 110 °C, 10 bar
Automatischer Schnell-/Großentlüfter für Heiz- und Kühlwassersysteme bzw. geschlossene, flüssigkeitsgefüllte Anlagensysteme.Geeignet für die Medien Wasser und Wasser/Glykolgemisch bis zu einem Mischungsverhältnis von 50/50%.Armatur für die permanente Ableitung von Gasblasen aus entsprechend hierfür im Hydraulik-/Rohrleitungssystem vorgesehenen Hochpunkten oder Sammelstellen.

Anschluss :  IG 1/2"
Entlüftungsanschluss: G 1/2"
Einbauvariante:  vertikal
Gehäusewerkstoff:  Messing
Max. zul. Betriebstemperatur: 110 °C
Betriebsüberdruck:  10 bar
Max. zul. Betriebsüberdruck: 10 bar
Mitte Flansch-Mantel:  46 mm
Max. Höhe:  122 mm
Durchmesser:  63 mm
Betriebstemperatur:  0 °C - 110 °C
Breite:  78 mm
Gewicht:  0.63 kg
Hersteller: Reflex
Typ:  T 1/2"
Menge: 2,000 Stk

#### Abschnitt 03.04 Heizkreis Fußbodenheizung

**03.04.0010 Fluvia Move Pumpengruppe PPG-30-A-W mit Mischer**
Fluvia Move Pumpengruppe PPG-30-A-W
vormontiert mit Uponor Smatrix Move Vorlauftemperaturregelung
mit intergrierter Schnittstelle zu Uponor Smatrix Einzelraumregelung, komplett verdrahtet
und zur Wandmontage vorgerichtet, bestehend aus:

witterungsgeführte Uponor Vorlauftemperaturregelung
Smatrix Move mit intergrierter Schnittstelle zu Uponor Smatrix Einzelraumregelung,
Kabelgebundenem Aussenfühler
montierter Vorlauftemperaturfühler
Mischermotor
3-Wegemischer kvs-Wert 8,0
Umwälzpumpe Wilo Para 1-8
Volumenstrom: 0,1 - 8,3 m3/h
Förderhöhe: 2 - 8 m
EEI < 0,27

Befestigungsmaterial
Wandhalter
Verrohrung
Anschluss Primärkreis: Kugelhähne Rp 1"
IG
Anschluss Sekundärkreis: Überwurfmuttern G11/2" IG
flachdichtend

erweiterbar zum Heizen/Kühlen mit Samtrix Zubehör

Vorlauftemperatur:
Primär max. 90°C
Sekundär max. 70°C
Druckstufe: max. 10 bar

Entspricht der ErP-Directive (auch
Ökodesign-Richtlinie)
Erfüllt die Anforderungen der EU
Energie-Effizienz-Directive für 2013
Artikelnummer: 1084143

Hersteller: Uponor
Typ:  Fluvia Move PPG-30-A-W
liefern und montieren
Menge: 1,000 Stk

**03.04.0020 Maximalthermostat für Fußbodenheizung**
Maximalthermostat für Fußbodenheizung
bei Überschreitung der eingestellten Temperatur
schaltet das Thermostat die Pumpe des Mischerkreises der Fußbodenheizung zuverlässig ab
Temperatureinstellbereich: 20-90 °C
Anlegefühler mit Spannband

liefern und montieren
Menge: 1,000 Stk

### Bereich 04 Rohrleitungen, Armaturen und Zubehör

#### Abschnitt 04.01 Rohrleitungen

**04.01.0010 Temponox-Rohr 1.4520, 15x1,0**
Temponox-Rohr 1.4520,
Edelstahlrohr aus Werkstoff 1.4520,
Anwendung nur für geschlossene Heiz-
und Kühlkreisläufe,
nicht für die Trinkwasserinstallation
zugelassen!
6 m in Stangen,
Modell-Nr. 1703
Inklusive Befestigungs-, Dicht- und Kleinmaterial als fertige Arbeit in folgender Nennweite

15 X 1,0 mm

liefern und montieren
Menge: 6,000 lfm

**04.01.0020 Temponox-Rohr 1.4520, 18x1,0**
Leistung wie zuvor beschrieben, jedoch

18 X 1,0 mm
liefern und montieren
Menge: 40,000 lfm

**04.01.0030 Temponox-Rohr 1.4520, 22x1,2**
Leistung wie zuvor beschrieben, jedoch

22 X 1,2 mm
liefern und montieren
Menge: 200,000 lfm

**04.01.0040 Temponox-Rohr 1.4520, 28x1,2**
Leistung wie zuvor beschrieben, jedoch

28 X 1,2 mm
liefern und montieren
Menge: 60,000 lfm

**04.01.0050 Temponox-Rohr 1.4520, 35x1,5**
Leistung wie zuvor beschrieben, jedoch

35 X 1,5 mm
liefern und montieren
Menge: 65,000 lfm

**04.01.0060 Temponox-Rohr 1.4520, 42x1,5**
Leistung wie zuvor beschrieben, jedoch

42 X 1,5 mm
liefern und montieren
Menge: 36,000 lfm

**04.01.0070 Temponox-Rohr 1.4520, 54x1,5**
Leistung wie zuvor beschrieben, jedoch

54 X 1,5 mm
liefern und montieren
Menge: 30,000 lfm

**04.01.0080 Temponox-Bogen 1.4301 15 mm**
Temponox-Bogen in den erforderlichen Winkelgraden,
aus Edelstahl 1.4301, mit SC-Contur, in folgender Nennweite:

15 mm

liefern und montieren
Menge: 6,000 Stk

**04.01.0090 Temponox-Bogen 1.4301 18 mm**
Leistung wie zuvor beschrieben, jedoch
18 mm

liefern und montieren
Menge: 20,000 Stk

**04.01.0100 Temponox-Bogen 1.4301 22 mm**
Leistung wie zuvor beschrieben, jedoch
22 mm

liefern und montieren
Menge: 94,000 Stk

**04.01.0110 Temponox-Bogen 1.4301 28 mm**
Leistung wie zuvor beschrieben, jedoch,
28 mm

liefern und montieren
Menge: 14,000 Stk

**04.01.0120 Temponox-Bogen 1.4301 35 mm**
Leistung wie zuvor beschrieben, jedoch
35 mm

liefern und montieren
Menge: 65,000 Stk

**04.01.0130 Temponox-Bogen 1.4301 42 mm**
Leistung wie zuvor beschrieben, jedoch
42 mm

liefern und montieren
Menge: 12,000 Stk

**04.01.0140 Temponox-Bogen 1.4301 54 mm**
Leistung wie zuvor beschrieben, jedoch
54 mm

liefern und montieren
Menge: 16,000 Stk

**04.01.0150 Temponox-T-Stück 1.4301 15 mm**
*** Bedarfsposition ohne GB
Temponox-T-Stück aus Edelstahl 1.4301,mit SC-Contur, in allen handelsüblichen Ausführungen, größte Nennweite:

15 mm

liefern und montieren
Menge: 1,000 Stk

**04.01.0160 Temponox-T-Stück 1.4301 18 mm**
*** Bedarfsposition ohne GB
Leistung wie zuvor beschrieben, jedoch
18 mm

liefern und montieren
Menge: 1,000 Stk

**04.01.0170 Temponox-T-Stück 1.4301 22 mm**
Leistung wie zuvor beschrieben, jedoch,
22 mm

liefern und montieren
Menge: 2,000 Stk

**04.01.0180 Temponox-T-Stück 1.4301 28 mm**
Leistung wie zuvor beschrieben, jedoch
28 mm

liefern und montieren
Menge: 12,000 Stk

**04.01.0190 Temponox-T-Stück 1.4301 35 mm**
Leistung wie zuvor beschrieben, jedoch
35 mm

liefern und montieren
Menge: 10,000 Stk

**04.01.0200 Temponox-T-Stück 1.4301 42 mm**
Leistung wie zuvor beschrieben, jedoch
42 mm

liefern und montieren
Menge: 2,000 Stk

**04.01.0210 Temponox-T-Stück 1.4301 54 mm**
Leistung wie zuvor beschrieben, jedoch
54 mm

liefern und montieren
Menge: 6,000 Stk

**04.01.0220 Temponox-Muffe 1.4301 15 mm**
*** Bedarfsposition ohne GB
Temponox-Muffe
aus Edelstahl 1.4301,
mit SC-Contur,
15 mm

liefern und montieren
Menge: 1,000 Stk

**04.01.0230 Temponox-Muffe 1.4301 18 mm**
Leistung wie zuvor beschrieben, jedoch
18 mm

liefern und montieren
Menge: 4,000 Stk

**04.01.0240 Temponox-Muffe 1.4301 22 mm**
Leistung wie zuvor beschrieben, jedoch
22 mm

liefern und montieren
Menge: 20,000 Stk

**04.01.0250 Temponox-Muffe 1.4301 28 mm**
Leistung wie zuvor beschrieben, jedoch
28 mm

liefern und montieren
Menge: 6,000 Stk

**04.01.0260 Temponox-Muffe 1.4301 35 mm**
Leistung wie zuvor beschrieben, jedoch
35 mm

liefern und montieren
Menge: 4,000 Stk

**04.01.0270 Temponox-Muffe 1.4301 42 mm**
Leistung wie zuvor beschrieben, jedoch
42 mm

liefern und montieren
Menge: 4,000 Stk

**04.01.0280 Temponox-Muffe 1.4301 54 mm**
Leistung wie zuvor beschrieben, jedoch
54 mm

liefern und montieren
Menge: 2,000 Stk

**04.01.0290 Temponox-Reduzierung 1.4301 18 mm**
*** Bedarfsposition ohne GB
Temponox-Reduzierung
aus Edelstahl 1.4301,
mit SC-Contur,
18 mm

liefern und montieren
Menge: 1,000 Stk

**04.01.0300 Temponox-Reduzierung 1.4301 22 mm**
Leistung wie zuvor beschrieben, jedoch
22 mm

liefern und montieren
Menge: 2,000 Stk

**04.01.0310 Temponox-Reduzierung 1.4301 28 mm**
Leistung wie zuvor beschrieben, jedoch
28 mm

liefern und montieren
Menge: 6,000 Stk

**04.01.0320 Temponox-Reduzierung 1.4301 35 mm**
Leistung wie zuvor beschrieben, jedoch
35 mm

liefern und montieren
Menge: 6,000 Stk

**04.01.0330 Temponox-Reduzierung 1.4301 42 mm**
Leistung wie zuvor beschrieben, jedoch
42 mm

liefern und montieren
Menge: 2,000 Stk

**04.01.0340 Temponox-Reduzierung 1.4301 54 mm**
Leistung wie zuvor beschrieben, jedoch
54 mm

liefern und montieren
Menge: 2,000 Stk

**04.01.0350 Temponox-Übergangsstück 1.4301 15 mm x 1/2"**
Temponox-Übergangsstück
mit SC-Contur, Stahl nichtrostend
Pressanschluss, mit Innen- oder Außengwinde,
inklusive Dichtmaterial

Ausstattung:
Dichtelement EPDM, Mehrkant

15 mm x 1/2"

liefern und montieren
Menge: 14,000 Stk

**04.01.0360 Temponox-Übergangsstück 1.4301 18 mm x 1/2"**
Leistung wie zuvor beschrieben, jedoch
18 mm x 1/2"

liefern und montieren
Menge: 6,000 Stk

**04.01.0370 Temponox-Übergangsstück 1.4301 22 mm x 1"**
Leistung wie zuvor beschrieben, jedoch
22 mm x 1"

liefern und montieren
Menge: 22,000 Stk

**04.01.0380 Temponox-Übergangsstück 1.4301 28 mm x 1"**
Leistung wie zuvor beschrieben, jedoch
28 mm x 1"

liefern und montieren
Menge: 6,000 Stk

**04.01.0390 Temponox-Übergangsstück 1.4301 35 mm x 1 1/4"**
Leistung wie zuvor beschrieben, jedoch
35 mm x 1 1/4"

liefern und montieren
Menge: 36,000 Stk

**04.01.0400 Temponox-Übergangsstück 1.4301 42 mm x 1 1/2"**
Leistung wie zuvor beschrieben, jedoch
42 mm x 1 1/2"

liefern und montieren
Menge: 2,000 Stk

**04.01.0410 Temponox-Übergangsstück 1.4301 54 mm x 2"**
Leistung wie zuvor beschrieben, jedoch
22 mm x 1"

liefern und montieren
Menge: 10,000 Stk

**04.01.0420 Reduzierstück aus Rotguss 1" x 1/2"**
Reduzierstück
Rotguss oder Siliziumbronze
R-Gewinde, Rp-Gewinde
inklusive Dichtmaterial

Ausstattung
Mehrkant

1" x 1/2"

liefern und montieren
Menge: 8,000 Stk

#### Abschnitt 04.02 Armaturen

**04.02.0010 Strangabsperr- und Strangregler DN 20 (Resideo, Kombi-3-plus) blau**
Strangabsperr- und Strangreglerkombination DN 20 (Resideo, Kombi-3-plus) blau

für den Rücklauf, Gehäuse aus entzinkungsbeständigem Messing. Generelle Entleerung mittels Adapter über das Oberteil, nachträgliche Differenzdruckregelung durch auf das Oberteil montierten Membranregler (bis einschließlich DN 40) möglich, keine Anbauteile am Ventilgehäuse. Sichtbare Voreinstellungsanzeige bei verdecktem Voreinstellungsring, hohe Genauigkeit durch Einzeljustierung. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Kvs-Wert: 6,8
Mediumtemperatur: -20 °C - 130 °C
Nenndruck: PN 16
Ausführung: mit Innengewinde

Nennweite: DN 20

inklusive Dämmschale

Hersteller: Resideo
Typ:  Kombi-3-Plus blau DN20

oder gleichwertig

Angebotenes Fabrikat (vom Bieter auszufüllen)

Hersteller:

Typ:

liefern und montieren
Menge: 1,000 Stk

**04.02.0020 Strangabsperr- und Strangregler DN 25 (Resideo, Kombi-3-plus) blau**
Leistung wie zuvor beschrieben, jedoch

Nennweite: DN 25

inklusive Dämmschale

Hersteller: Resideo
Typ:  Kombi-3-Plus blau DN25

oder gleichwertig

Angebotenes Fabrikat (vom Bieter auszufüllen)

Hersteller:

Typ:

liefern und montieren
Menge: 2,000 Stk

**04.02.0030 Strangabsperr- und Strangregler DN 32 (Resideo, Kombi-3-plus) blau**
Leistung wie zuvor beschrieben, jedoch

Nennweite: DN 32

inklusive Dämmschale

Hersteller: Resideo
Typ:  Kombi-3-Plus blau DN32

oder gleichwertig

Angebotenes Fabrikat (vom Bieter auszufüllen)

Hersteller:

Typ:

liefern und montieren
Menge: 2,000 Stk

**04.02.0040 Strangabsperr- und Strangregler DN 20 (Resideo, Kombi-3-plus) rot**
Strangabsperr- und Strangreglerkombination DN 20 (Honeywell, Kombi-3-plus) rot

für den Vorlauf, Gehäuse aus entzinkungsbeständigem Messing. Generelle Entleerung und Differenzdruckmessung mittels Adapter über das Oberteil, keine Anbauteile am Ventilgehäuse. Wartungsfreie Spindelabdichtung durch Doppel-O-Ring, PTFE-Sitzabdichtung. DN 10 - 20 Universalanschluss mit Muffengewinde nach DIN EN 10226-1 für Gewinderohr bzw. für Cu- und Präzisions-Stahlrohr 10 - 22 mm unter Verwendung von Klemmring und Druckschraube. DN 25 - 80 Anschluss mit Muffengewinde nach DIN EN 10226-1 für Gewinderohr. Für pH-Wert von 8 - 9,5.
Medium: Wasser oder Wasser-Glykolgemisch nach VDI 2035
Werkstoff des Gehäuses: Messing, entzinkungsbeständig
Kvs-Wert: 6,5
Mediumtemperatur: -20 °C - 130 °C
Nenndruck: PN 16
Ausführung: mit Innengewinde
Nennweite: DN 20

Inklusive Dämmschale

Hersteller: Resideo
Typ:  Kombi-3-Plus rot DN20

Angebotenes Fabrikat (vom Bieter auszufüllen)

Hersteller:

Typ:

liefern und montieren
Menge: 1,000 Stk

**04.02.0050 Strangabsperr- und Strangregler DN 25 (Resideo, Kombi-3-plus) rot**
Leistung wie zuvor beschrieben, jedoch

Nennweite: DN 25

inklusive Dämmschale

Hersteller: Resideo
Typ:  Kombi-3-Plus rot DN25

oder gleichwertig

Angebotenes Fabrikat (vom Bieter auszufüllen)

Hersteller:

Typ:

liefern und montieren
Menge: 2,000 Stk

**04.02.0060 Strangabsperr- und Strangregler DN 32 (Resideo, Kombi-3-plus) rot**
Leistung wie zuvor beschrieben, jedoch

Nennweite: DN 32

inklusive Dämmschale

Hersteller: Resideo
Typ:  Kombi-3-Plus rot DN32

oder gleichwertig

Angebotenes Fabrikat (vom Bieter auszufüllen)

Hersteller:

Typ:

liefern und montieren
Menge: 2,000 Stk

**04.02.0070 HEIMEIER Heizungskugelhahn Globo H Innengewinde, Entleerung, DN 25, Rotguss**
*** Bedarfsposition ohne GB
HEIMEIER Heizungskugelhahn Globo H Innengewinde, Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung
liefern und montieren
Menge: 1,000 Stk

**04.02.0080 HEIMEIER Heizungskugelhahn Globo H Innengewinde, Entleerung, DN 32, Rotguss**
Leistung wie zuvor beschrieben, jedoch

Ausführung: DN 32
liefern und montieren
Menge: 13,000 Stk

**04.02.0090 HEIMEIER Heizungskugelhahn Globo H Innengewinde, Entleerung, DN 40, Rotguss**
*** Bedarfsposition ohne GB
Leistung wie zuvor beschrieben, jedoch

Ausführung: DN 40
liefern und montieren
Menge: 1,000 Stk

**04.02.0100 HEIMEIER Heizungskugelhahn Globo H Innengewinde, Entleerung, DN 50, Rotguss**
Leistung wie zuvor beschrieben, jedoch

Ausführung: DN 50
liefern und montieren
Menge: 2,000 Stk

**04.02.0110 HEIMEIER Wärmedämmschale für Globo H mit Entleerung, DN 25**
*** Bedarfsposition ohne GB
HEIMEIER Wärmedämmschale für Globo H
mit Entleerung, für vorstehende Kugelhähne

DN 25

liefern und montieren
Menge: 1,000 Stk

**04.02.0120 HEIMEIER Wärmedämmschale für Globo H mit Entleerung, DN 32**
Leistung wie zuvor beschrieben, jedoch

DN 32

liefern und montieren
Menge: 13,000 Stk

**04.02.0130 HEIMEIER Wärmedämmschale für Globo H mit Entleerung, DN 40**
*** Bedarfsposition ohne GB
Leistung wie zuvor beschrieben, jedoch

DN 40

liefern und montieren
Menge: 1,000 Stk

**04.02.0140 HEIMEIER Wärmedämmschale für Globo H mit Entleerung, DN 50**
Leistung wie zuvor beschrieben, jedoch

DN 50

liefern und montieren
Menge: 2,000 Stk

**04.02.0150 SIMPLEX KFE-Kugelhahn Heizung, lang DG G1/2 AG**
SIMPLEX KFE-Kugelhahn Heizung, lang DG G1/2 AG

Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur 110 Grad C. Dauertemperatur, 130 Grad C. kurzzeitig.

Anschluss: G1/2 AG x G3/4 AG

Ausführung: Durchgangsform, lange Ausführung

Fabrikat: SIMPLEX

Artikelnummer: F10640

liefern und montieren
Menge: 6,000 Stk

### Bereich 05 Fußbodenheizung/Heizkörper und Zubehör

#### Abschnitt 05.01 Fußbodenheizung

**05.01.0010 MV Rohr für Fonterra 16 x 2,0**
Viega MV Rohr für Fonterra Flächentemperierung 16 x 2,0
weiß
technische Anforderungen nach DIN EN
ISO 21003, sauerstoffdicht nach ISO 17455 bzw. DIN 4726

Technische Daten:
Umgebungstemperatur > -15 °C bei
Montage
Biegeradius mind. > 5xd!
d: 16 mm
s: 2 mm
L: 240 m
Betriebstemperatur max.: 90 °C
Anwendungsklasse (Betriebsbedingungen
nach ISO 21003-1): 5/1 MPa

Hersteller: Viega
Typ:  MV Rohr Fonterra 16 x 2,0

liefern und montieren
Menge: 3500,000 m

**05.01.0020 Fonterra Base-Noppenplatte 15/17, 30–2**
Fonterra Base-Noppenplatte 15/17, 30–2 für Rohrverlegung individuell, Fonterra-Rohre d15–17 Trittschall- und Wärmedämmung 30 mm, Platte EPS, PS-Folie

Techn. Daten:
Länge L:  1348mm
Breite B:  908 mm
Wärmeleitgruppe: WLG 040
Quadratmeter: A 1,22 m²
Nutzbare Fläche An: 1,16 m²
Qm/VE:  VE 9,28 m²
Gewicht:  1608 g
Volumen: 48738,7 cm³

Hersteller: Viega
Typ:  Fonterra Base 15/17, 30–2
Menge: 760,000 m²

**05.01.0030 Wärmedämmung EPS WLG035, Dämmschichtdicke 140 mm**
Wärmedämmung EPS

Wärmedämmschicht als Unterlage für schwimmenden Estrich aus Polystyrol-Hartschaum als Partikelschaum EPS nach DIN EN 13163, Anwendungstyp nach DIN 4108-10: DEO, einlagig,

Wärmeleitfähigkeitsgruppe: WLG 035
Dämmschichtdicke: 140 mm
Menge: 250,000 m²

**05.01.0040 Wärmedämmung EPS WLG035, Dämmschichtdicke 60 mm**
Wärmedämmung EPS

Wärmedämmschicht als Unterlage für schwimmenden Estrich aus Polystyrol-Hartschaum als Partikelschaum EPS nach DIN EN 13163, Anwendungstyp nach DIN 4108-10: DEO, einlagig,

Wärmeleitfähigkeitsgruppe: WLG 035
Dämmschichtdicke: 60 mm
Menge: 320,000 m²

**05.01.0050 Wärmedämmung EPS WLG035, Dämmschichtdicke 50 mm**
Wärmedämmung EPS

Wärmedämmschicht als Unterlage für schwimmenden Estrich aus Polystyrol-Hartschaum als Partikelschaum EPS nach DIN EN 13163, Anwendungstyp nach DIN 4108-10: DEO, einlagig,

Wärmeleitfähigkeitsgruppe: WLG 035
Dämmschichtdicke: 50 mm
Menge: 890,000 m²

**05.01.0060 Messstellenmarkierung**
Messstellenmarkierung Kunststoff
zur Markierung der Restfeuchte-Messstelle
im Estrich
Menge: 20,000 Stk

**05.01.0070 Estrichzusatzmittel Temporex**
Estrichzusatzmittel Temporex
für Fonterra-Flächentemperierung,
Zementheizestrich, schnelleres
Abbinden, Verbesserung der Estrichgüte
begehbar nach 2 Tagen, Abbindephase 10
Tage
Technische Daten:
Verbrauch 300 g/m2 bei 45 mm
Rohrüberdeckung und bis 2 kN/m2
nach DIN 18560

Hersteller: Viega
Typ:  Temporex
Menge: 250,000 kg

**05.01.0080 Randdämmstreifen**
Randdämmstreifen 150/8
für Fonterra-Flächentemperierung,
Zementheizestrich
gelb
PE-Schaum
perforiert
Ausstattung
Folienstreifen L=250 mm

Technische Daten:
Baustoffklasse B2
nach DIN 18560
B: 150
s: 8

Hersteller: Viega
Typ:  Randdämmstreifen 150/8

liefern und montieren
Menge: 1200,000 m

**05.01.0090 Rohrführungsbogen 90°**
Rohrführungsbogen 90°
für Fonterra-Flächentemperierung,
Umlenkung des Fonterra-Rohrs
Kunststoff
für d: 15-17
Menge: 59,000 Stk

**05.01.0100 Fugenschutzrohr**
Fugenschutzrohr im Estrichfugenbereich
PE schwarz
geschlitzt
für d: 15/17
d: 25
Menge: 100,000 m

**05.01.0110 Verteilerschrank AP Typ 560**
AP-Verteilerschrank für Fonterra-Flächentemperierung
geeignet für Heizkreisverteiler DN25
Modell 1010 Stahlblech
feuerverzinkt/verkehrsweiß=RAL 9016
höhenverstellbar von 715-895 mm, Tiefe 140 mm

Ausstattung
Rahmen und Tür, Abschlussblende abnehmbar für sichere Rohrführung im Anschlussbereich, Universalhalterung
für Heizkreisverteiler, Hutschiene zur Aufnahme von Regelungskomponenten
Typ: 560
L1: 652 mm
L2: 609 mm
Verteileranschluss senkrecht: <=6
Wärmemengenzähler senkrecht: <=7
Differenzdruckregler + Wärmemengenzähler senkrecht: <=5
Differenzdruckregler + Anschluss senkrecht: <=6
Verteileranschluss + Zonenventil waagerecht An

Hersteller: Viega
Typ:  560

liefern und montieren
Menge: 14,000 Stk

**05.01.0120 Heizkreisverteiler 3 Heizkreise**
Heizkreisverteiler für Fonterra-Flächentemperierung
geeignet für Fonterra Heat Control-Stellantrieb Modell 1251.2, Stellantrieb Modell 1249, Stellantrieb Modell 1249.1, Fonterra Smart Control-Stellantrieb Modell 1250.15 Edelstahl Eurokonus, Überwurfmutter G1 flachdichtend

Ausstattung:
Anschluss links- und rechtsseitig, Durchflussmengenmesser 0–5 l/min, 1 KFE-Hahn je Heizkreisverteilerbalken, Schutzkappe, Wandhalterungen verzinkt/schallgedämmt, Dichtungen

Hersteller: Viega
Typ:  3-fach Heizkreisverteiler DN25

liefern und montieren
Menge: 6,000 Stk

**05.01.0130 Heizkreisverteiler 4 Heizkreise**
Leistung wie zuvor beschrieben, jedoch

4-fach Heizkreisverteiler DN25

liefern und montieren
Menge: 3,000 Stk

**05.01.0140 Heizkreisverteiler 5 Heizkreise**
Leistung wie zuvor beschrieben, jedoch

5-fach Heizkreisverteiler DN25

liefern und montieren
Menge: 3,000 Stk

**05.01.0150 Heizkreisverteiler 7 Heizkreise**
Leistung wie zuvor beschrieben, jedoch

7-fach Heizkreisverteiler DN25

liefern und montieren
Menge: 2,000 Stk

**05.01.0160 Stellantrieb 230 V Modell 1249**
Stellantrieb für Fonterra-Flächentemperierung, Heizkreisverteiler DN25, Einbaulage 360°
stromlos geschlossen

Ausstattung:
M30x1,5 mm
Funktionsanzeige durch Hubkappe

Technische Daten:
Schutzart IP 54

Hersteller: Viega
Typ:  Stellantrieb Modell 1249

liefern und montieren
Menge: 59,000 Stk

**05.01.0170 Basiseinheit Modell 1246.1**
Basiseinheit 230 V mit Pumpenmodul für Einzelraumregelung der Fonterra-Flächentemperiersysteme, max. 6 Raumthermostate, max. 15 Heizkreise geeignet für UP-Raumthermostat Modell 1230.5, Raumthermostat Modell 1230.3, 1244, Stellantrieb Modell 1249

Ausstattung:
Pumpenmodul, Change-over-Kontakt
Technische Daten
Schutzart IP 20
CE-konform nach EN 60730
H: 90 mm
B: 326 mm
T: 52 mm
Spannung (V): 230 V

Hersteller: Viega
Typ:  Basiseinheit 1246.1

liefern und montieren
Menge: 14,000 Stk

**05.01.0180 Viega Raumthermostat 230V Modell 1230.3**
Viega Raumthermostat 230V, Kunststoff für Einzelraumregelung der Fonterra-Flächentemperiersysteme, max. 10
Stellantriebe geeignet für Fonterra Heat Control-
Basiseinheit Modell 1251.1, Basiseinheit Modell 1246, 1246.1

Ausstattung:
Regler mechanisch (Bimetall) mit
thermischer Rückführung
Technische Daten
Schutzart IP 30
Regelbereich 5-30 °C
CE-konform nach EN 60730
B: 78 mm
H: 78,5 mm
T: 14 mm
Spannung (V): 230 V
Ausführung: verkehrsweiß=RAL 9016

Hersteller: Viega
Typ:  Raumthermostat 1230.3
liefern und montieren
Menge: 59,000 Stk

#### Abschnitt 05.02 Heizkörper

**05.02.0010 Badheizkörper elektrisch Kermi Basic-E**
Kermi Basic-E Bad- und Wohnheizkörper
für reinen Elektrobetrieb.
Mit waagrechten Rundrohren Durchmesser
24 mm und senkrechten Sammelrohren 50 x
35 mm als D-Profil. Ohne sichtbare
Schweißnähte. Zwischen den Rohrblöcken
Abstände zur Handtuchaufhängung.
Die Befestigung erfolgt an der
Rückseite der D-Profile.
Spritzwassergeschützt nach Schutzart
IPX4, Schutzklasse I (SKI).

Das Elektroset FKS mit dem
Regler am Heizkörper montiert in weiß
oder chrom-silber.

Funktionen Regler FKS:
Stufenlose Temperaturregelung,
Boostbetrieb (60 Minuten Volllast),
Frostschutzfunktion, Funktionsanzeige
(Heizen, Aus, Booster) und Umstellung
von Raumtemperaturregelung auf reine
Handtuchwärmerfunktion möglich.
Erfüllung der Ökodesignrichtlinie,
Das beigepackte Befestigungsset
entspricht der VDI 6036, Anforderungsklasse
2. Anforderungsklasse 3 auf Anfrage
möglich. Bauseits ist der Wandbaustoff
auf ausreichende Tragfähigkeit zu
prüfen.

Ausrichtung horizontal, vertikal und im
Wandabstand möglich. Sichtteile des
Zubehörs in Heizkörperfarbe.
Montagefertig in Karton verpackt und in
Folie eingeschweißt.
Die Bauausführung entspricht den
ehemaligen BAGUV-Richtlinien.
Ausgezeichnet mit dem RAL-Gütezeichen.
Serienfarbe weiß (RAL 9016)

Anschlüsse:
Der Elektro-Heizstab ist im äußeren
Verteilerrohr vormontiert.
Lackierung: Zweischichtlackierung gem.
DIN 55900,
Grundierung (ETL), Pulverbeschichtung
(EPS), emissionsfrei auch im
Heizbetrieb.
Medium: Nicht brennbare, ungiftige
Wärmeträgerflüssigkeit, frostsicher bis
ca. - 15 Grad C.
Betriebsbedingungen:
Der Elektro-Heizeinsatz wird über das
Bedien-/Wandanschlusselement an das 230
V Wechselspannungsnetz angeschlossen.
Lieferumfang:

-Befestigungsset

-Elektro-Set FKS 1500 Watt, 230 V
Beschreibung FKS Elektroset:
Kermi Elektro-Set FKS mit Bedienelement
am Heizkörper und einem elektronisch
geregeltem Heizstab mit integriertem
Frostschutz und zerstörungsfreiem
Trockenlaufschutz.
Einbau durch Umbau links wie rechts
möglich.
Ausführung mit Stecker zum direkten
Anschluss an einer Steckdose.
Zur Raumtemperaturregelung im reinen
Elektrobetrieb. Kabellänge 1,2 m, weiß.
Wärmeleistung 1500 Watt. AC 230 Volt.
Netzanschluss-Element IP X4.

Abmessungen:
Bauhöhe: 1770 mm
Baulänge: 599 mm
Bautiefe:  35 mm
Wärmeleistung: 1500 W (elektrisch)

Hersteller: Kermi
Typ:  Basic-50-E mit FKS 1500 W

liefern und montieren
Menge: 14,000 Stk

### Bereich 06 Wärmedämmung und Brandschutz

#### Abschnitt 06.01 Wärmedämmung

**06.01.0010 Wärmedämmung Kellerleitung DN 20 100% (Rockwool, RS 800)**
Wärmedämmung Kellerleitung DN 20 100% (Rockwool, RS 800)

Rohrschalen aus Mineralfaser (Lamellenmatten, einseitig mit Alufolie versehen, Rockwool-RS800), nicht brennbar nach DIN 4102, Rechenwert der Dämmschicht bezogen auf eine Wärmeleitzahl mind. 0,035 W/m K gemäß VDI 2055, liefern und in den vorgeschriebenen Stärken diffusionsdicht verlegen. Bögen, Versprünge, T-Stücke und sonstige Formstücke sind mit sauberem Abschluss auszuführen, die Kosten hierfür sind im Einheitspreis zu berücksichtigen. Im sichtbaren Bereich mit PVC-Oberflächenschutz.

Fabrikat: Rockwool
Typ:  Dämmschale RS 800

DN20

liefern und montieren
Menge: 15,000 lfm

**06.01.0020 Wärmedämmung Kellerleitung DN 25 100% (Rockwool, RS 800)**
Leistung wie zuvor beschrieben, jedoch
DN25

liefern und montieren
Menge: 20,000 lfm

**06.01.0030 Wärmedämmung Kellerleitung DN 32 100% (Rockwool, RS 800)**
Leistung wie zuvor beschrieben, jedoch
DN32

liefern und montieren
Menge: 30,000 lfm

**06.01.0040 Wärmedämmung Kellerleitung DN 40 100% (Rockwool, RS 800)**
Leistung wie zuvor beschrieben, jedoch
DN40

liefern und montieren
Menge: 30,000 lfm

**06.01.0050 Wärmedämmung Kellerleitung DN 50 100% (Rockwool, RS 800)**
Leistung wie zuvor beschrieben, jedoch
DN50

liefern und montieren
Menge: 20,000 lfm

**06.01.0060 Wärmedämmung DN 15 Strang 50% (Rockwool, RS 800)**
Wärmedämmung DN 15 Strang 50% (Rockwool, RS 800)
Rohrschalen aus Mineralfaser (Lamellenmatten, einseitig mit Alufolie versehen, Rockwool-RS800), nicht brennbar nach DIN 4102, Rechenwert der Dämmschicht bezogen auf eine Wärmeleitzahl mind. 0,035 W/m K gemäß VDI 2055, liefern und in den vorgeschriebenen Stärken diffusionsdicht verlegen. Bögen, Versprünge, T-Stücke und sonstige Formstücke sind mit sauberem Abschluss auszuführen, die Kosten hierfür sind im Einheitspreis zu berücksichtigen. Im sichtbaren Bereich mit PVC-Oberflächenschutz.

Fabrikat: Rockwool
Typ:  Dämmschale RS 800

DN 15

liefern und montieren
Menge: 8,000 lfm

**06.01.0070 Wärmedämmung DN 20 Strang 50% (Rockwool, RS 800)**
Leistung wie zuvor beschrieben, jedoch
DN20

liefern und montieren
Menge: 50,000 lfm

**06.01.0080 Wärmedämmung DN 25 Strang 50% (Rockwool, RS 800)**
Leistung wie zuvor beschrieben, jedoch
DN25

liefern und montieren
Menge: 55,000 lfm

**06.01.0090 Wärmedämmung DN 32 Strang 50% (Rockwool, RS 800)**
Leistung wie zuvor beschrieben, jedoch
DN32

liefern und montieren
Menge: 40,000 lfm

**06.01.0100 Wärmedämmung DN 12 Etage (Armacell, Tubolit DHS Quadra)**
Wärmedämmung Etage (Armacell, Tubolit DHS Quadra) DN12

Wärmedämmung an Rohrleitungen mit Schaumstoff aus Polyethylen-Schaumstoff mit geschlossenzelliger Materialstruktur und einer strapazierbaren Folienummantelung.
Farbe der Folie: Blau
Fabrikat: Tubolit DHS Quadra

Anwendungsbereich
max. Mediumtemperatur: bis +102 °C
min. Mediumtemperatur: wie bei Heizung- und Sanitäranlagen üblich

Verarbeitung
Einbau hat gemäß Tabelle 3 der Zulassung Z-23.14-1739 zu erfolgen.

Fabrikat: Armacell
Typ:  Tubolit DHS Quadra oder gleichwertig

Angebotenes Fabrikat (vom Bieter auszufüllen)

Fabrikat:

Typ:

liefern und montieren
Menge: 5,000 lfm

**06.01.0110 Wärmedämmung DN 15 Etage (Armacell, Tubolit DHS Quadra)**
Leistung wie zuvor beschrieben, jedoch
DN15

liefern und montieren
Menge: 30,000 lfm

**06.01.0120 Wärmedämmung DN 20 Etage (Armacell, Tubolit DHS Quadra)**
Leistung wie zuvor beschrieben, jedoch
DN20

liefern und montieren
Menge: 145,000 lfm

**06.01.0130 Wärmedämmung DN12 SH/ArmaFlex SH-10x15-A**
Wärmedämmung Etage (Armacell, SH/ArmaFlex) DN12
SH-10x15-A

Wärmedämmung mit flexiblem Schaumstoff auf Basis synthetischen Kautschuks mit geschlossenzelliger Materialstruktur.

Farbe: Grau
Länge der Schläuche: 2 m
Fabrikat: SH/ArmaFlex selbstklebend

Wärmeleitfähigkeit bei 40 °C Mitteltemperatur (DIN EN ISO 13787): λ; 40 °C = 0,036 W/(m·K)
Für Schläuche SH-10x012 bis SH-10x028
Wärmeleitfähigkeit bei 40 °C Mitteltemperatur (DIN EN ISO 13787): λ; 40 °C = 0,040 W/(m·K)

Baustoffklasse: EN DIN 13501-1, Euroklasse BL-s3,d0
Leistungserklärung Nr. 0543-CPR-2013-013
Anwendungsbereich (max. Anwendungsgrenztemperatur):
bis +110 °C (Fläche und Band: +85 °C)

Bei heizungstechnischen Anlagen müssen ungedämmte, zugängliche Wärmeverteilleitungen sowie Armaturen, die sich in unbeheizten Räumen befinden, gedämmt werden.

Fabrikat: Armacell
Typ:  SH-10x15-A, selbstklebend

Angebotenes Fabrikat (vom Bieter auszufüllen)

Fabrikat:

Typ:

liefern und montieren
Menge: 1,000 lfm

**06.01.0140 Wärmedämmung DN15 SH/ArmaFlex SH-10x18-A**
Leistung wie zuvor beschrieben, jedoch
SH-10x18-A

liefern und montieren
Menge: 3,000 lfm

**06.01.0150 Wärmedämmung DN12 SH/ArmaFlex SH-10x22-A**
Leistung wie zuvor beschrieben, jedoch
SH-10x22-A

liefern und montieren
Menge: 10,000 lfm

#### Abschnitt 06.02 Brandschutz

**06.02.0010 Brandschutzschale Conlit 150 U, für Rohrleitung Temponox DN 15**
R 60 - R 120 nichtbrennbare Rohre Massivdecke
Brandschutz-Rohrabschottung um nichtbrennbare Rohre;

Einbau in Massivdecken

Anforderung:

hochfeuerhemmend (R60 nach DIN 4102-11)1)
feuerbeständig (R90 nach DIN 4102-11)1)
Feuerwiderstandsfähig 120 Min. (R120 nach DIN 4102-11)1)

Anwendbarkeitsnachweis
abP Nr. P-3725/4130-MPA BS

Rohre:

Stahl, Edelstahl, Guss und Kupfer, Rohrwerkstoff und Abmessungen müssen dem abP P-3725/4130-MPA BS entsprechen.

Einbau in:
Decken aus Beton bzw. Stahlbeton oder Porenbeton mit Bauteilstärke ≥ 150 mm1)

In der Bauteildurchführung:

Hersteller: ROCKWOOL
Typ:  Conlit 150 U

Baustoffklasse:
A2 nach DIN 4102-1

Schmelzpunkt:
> 1000 °C nach DIN 4102-17

Rohdichte:
≥ 150 kg/m³

Oberfläche:
gitternetzverstärkte, farblich markierte Aluminiumfolie

Einbaulänge:
≥ Bauteilstärke

Als brandschutztechnisch notwendige weiterführende Dämmung:

Hersteller: ROCKWOOL
Typ:  Rockwool 800

Baustoffklasse:
A2L - s1, d0 nach DIN 13501-1

Schmelzpunkt:
> 1000 °C nach DIN 4102-17

Wärmeleitfähigkeit:
λ40 0,035 W/(m∙K) nach GEG

Oberfläche:
gitternetzverstärkte Aluminiumfolie

Einbaulänge:
je 1 m beidseitig im Anschluss an die Conlit 150U

Dämmstärke:
gem. abP P-3725/4130-MPA BS

Einbau/Ringspaltverschluss:
Der Verbleibende Ringspalt im Durchbruch wird bauseits verschlossen

Die Rohrschalen sind mit verzinktem Bindedraht Ø ≥ 0,6mm, 6 Windungen/m auf dem Rohr zu fixieren.

Parallele Installationen:
Der Einbau ohne Mindestabstand zu anderen Rohrabschottungen, Kabelabschottungen und Absperrvorrichtungen gegen Feuer und Rauch in Lüftungsleitungen entsprechend DIN 18017-3 ist gem. Anwendbarkeitsnachweis zulässig.

Die ordnungsgemäße Ausführung ist vom Ersteller der Abschottung nach Abschluss der Arbeiten durch eine Übereinstimmungserklärung zu bescheinigen.

Ein Kennzeichnungsschild ist ausgefüllt und unterschrieben neben der Abschottung dauerhaft zu befestigen.

Schutz vor Erwärmung gem. DIN 1988-2001)
Schallschutz gem. DIN 41091)
Tauwasserschutz gem. DIN EN 120561)

Bauteilstärke [mm]: max. 240 mm

Rohraußendurchmesser [mm]: 18 mm

Dämmstärke [mm]: 20 mm

Besondere Hinweise:

Die Mindestrohrabstände gem. DIN 4140 sind eingehalten.
liefern und montieren
Menge: 2,000 Stk

**06.02.0020 Brandschutzschale Conlit 150 U, für Rohrleitung Temponox DN 20**
Leistung wie zuvor beschrieben, jedoch

Bauteilstärke [mm]: max. 240 mm

Rohraußendurchmesser [mm]: 22 mm

Dämmstärke [mm]: 20 mm

liefern und montieren
Menge: 10,000 Stk

**06.02.0030 Brandschutzschale Conlit 150 U, für Rohrleitung Temponox DN 25**
Leistung wie zuvor beschrieben, jedoch

Bauteilstärke [mm]: max. 240 mm

Rohraußendurchmesser [mm]: 28 mm

Dämmstärke [mm]: 20 mm

liefern und montieren
Menge: 12,000 Stk

**06.02.0040 Brandschutzschale Conlit 150 U, für Rohrleitung Temponox DN 32**
Leistung wie zuvor beschrieben, jedoch

Bauteilstärke [mm]: max. 240 mm

Rohraußendurchmesser [mm]: 35 mm

Dämmstärke [mm]: 20 mm

liefern und montieren
Menge: 4,000 Stk

### Bereich 07 Sonstige Leistungen

#### Abschnitt 07.01 Stundenlohnarbeiten

**07.01.0010 Obermonteurstunden**
Obermonteurstunden

für unvorhersehbare Arbeiten
Menge: 5,000 Std

**07.01.0020 Monteurstunden**
Monteurstunden

für unvorhersehbare Arbeiten
Menge: 5,000 Std

**07.01.0030 Helferstunden**
Helferstunden

für unvorhersehbare Arbeiten
Menge: 5,000 Std

#### Abschnitt 07.02 Kernbohrungen, Schlitz- und Durchbrucharbeiten

**07.02.0010 Kernbohrung 100 mm in Wänden und Decken aus Stahlbeton**
Kernbohrung in Wänden und Decken aus Stahlbeton

Durchmesser: 100 mm
Wand-/Deckenstärke: bis 30 cm

inkl. aller Nebenarbeiten, wie Absaugen des Bohrwassers und fachgerechte Entsorgung des Schlamms und der Bohrkronen
Menge: 10,000 Stk

**07.02.0020 Wanddurchbruch 300 cm² in KS Mauerwerk 24 cm**
*** Bedarfsposition ohne GB
Menge: 1,000 Stk

#### Abschnitt 07.03 Sonstiges

**07.03.0010 Heizungssystem befüllen, spülen und entlüften**
*** Pauschalposition
Heizungssystem befüllen, spülen und entlüften

Gesamtes Heizungssystem nach VDI 2035 als Erstbefüllung mit einer mobilen Anlage befüllen, inkl. aller Keller-, Strang- und Wohnungsleitungen

Die Wasserqualität ist nach der Befüllung zu prüfen und im vom Auftragnehmer erstellten Anlagenbuch zu dokumentieren.
Menge: 1,000 PSCH

**07.03.0020 Bezeichnungsschilder 100 x 50 mm aus Kunststoff**
Bezeichnungsschilder 100 x 50 mm aus Kunststoff
Beschriftung mehrzeilig mit Befestigung

liefern und montieren
Menge: 20,000 Stk

#### Abschnitt 07.04 Dokumentation

**07.04.0010 Vollständige Revisionsunterlagen**
*** Pauschalposition
Vollständige Revisionsunterlagen bestehend aus:

-Inhaltsverzeichnis
-Kurze Anlagenbeschreibung mit der Angabe zu eingestellten Parametern (z.B. Systemdruck, -temperatur, -massenstrom)  und Paßwörtern
-Herstellerunterlagen, Datenblätter und Wartungs- bzw. Bedienungsaneitungen der verbauten Gegenstände und Materialien
-Sicherheitsdatenblätter, Zulassungen und Zertifikate
-Druckprotokolle
-Spülprotokolle
-Inbetriebnahmeprotokolle
-Revisionszeichnungen

in einfacher Ausführung, sortiert und abgeheftet im Stehordner, sinnvoll unterteilt mit Registern und zusätzlich einmal digital auf USB-Stick, im Ordner abgeheftet
-
Menge: 1,000 PSCH
